# BdPrecios ING Descompuestos NADIR FM

- Propiedad del archivo: RIB Spain
- Formato: FIEBDC-3/2020
- Programa: Presto 24.04
- Fecha: 07/07/2025
- Tipo: lista de precios
- Fecha de los precios: 02/07/2025
- Divisa: EUR
- Código: TUBERÍA NADIR FM (también 0; 16/05/2011)

## NADIRFM Precios Descompuestos Tubería NADIR FM de PE (16/05/2011)

### TNADIRFMPN16 Tubería Nadir FM PE100 SDR11/7,4 PN16/25 (16/05/2011)

**TNADFM5025** Tubería Nadir FM PE100 SDR7,4 PN25 D=50mm (16/05/2011)
Precio: 16.04
Suministro y montaje de tubo de polietileno de alta densidad PE 100, SDR7,4, de diámetro 50 mm y 8,6 mm de espesor con Certificado FM Approval Class 1613 para redes enterradas contra incendios. Fabricado y certificado según EN ISO 12201 y certificado según EN ISO 15494 para aplicaciones industriales. Resistencia a presión nominal PN25 bar. Para aplicaciones de redes enterradas contra incendios, suministro y tratamiento de agua (potable, salobre, agua de mar y residuales) y trasiego de fluidos químicos y/o industriales, con temperaturas comprendidas entre -40°C y 40°C. Tubería de color negro con banda azul presentada en barras de 6 y 12 m. Ref. TNADFM5025. Marca comercial NADIR FM de Italsan.

| Código | Ud | Descripción | Rendimiento | Precio | Importe |
|---|---|---|---|---|---|
| UTNADFM5025 | m | Tubería Nadir FM PE100 SDR7,4 PN25 D=50MM | 1 | 7.99 | 7.99 |
| moAIS01 | h | Oficial 1ª calefactor. (mano de obra; 16/05/2011) | 0.048 | 16.18 | 0.78 |
| moAIS02 | h | Ayudante calefactor. (mano de obra; 16/05/2011) | 0.048 | 14.68 | 0.70 |
| EME05025 | u | Accesorio Manguito electrico PE 100 PN25 D= 50 mm (material) | 0.213 | 17.62 | 3.75 |
| ETCE05025 | u | Accesorio Te inyectada PE100 PN25, D= 50 mm (material) | 0.067 | 19.46 | 1.30 |
| EGEM05025 | u | Accesorio Codo inyectado PE100 PN25, D= 50 mm (material) | 0.067 | 18.09 | 1.21 |
| %0200 | % | Medios auxiliares (16/05/2011) | 2 % | 15.73 | 0.31 |
|  |  | Total |  |  | 16.04 |

**TNADFM6325** Tubería Nadir FM PE100 SDR7,4 PN25 D=63mm (16/05/2011)
Precio: 21.43
Suministro y montaje de tubo de polietileno de alta densidad PE 100, SDR7,4, de diámetro 63 mm y 8,6 mm de espesor con Certificado FM Approval Class 1613 para redes enterradas contra incendios. Fabricado y certificado según EN ISO 12201 y certificado según EN ISO 15494 para aplicaciones industriales. Resistencia a presión nominal PN25 bar. Para aplicaciones de redes enterradas contra incendios, suministro y tratamiento de agua (potable, salobre, agua de mar y residuales) y trasiego de fluidos químicos y/o industriales, con temperaturas comprendidas entre -40°C y 40°C. Tubería de color negro con banda azul presentada en barras de 6 y 12 m. Ref. TNADFM6325. Marca comercial NADIR FM de Italsan.

| Código | Ud | Descripción | Rendimiento | Precio | Importe |
|---|---|---|---|---|---|
| UTNADFM6325 | m | Tubería Nadir FM PE100 SDR7,4 PN25 D=63MM | 1 | 12.37 | 12.37 |
| moAIS01 | h | Oficial 1ª calefactor. | 0.048 | 16.18 | 0.78 |
| moAIS02 | h | Ayudante calefactor. | 0.048 | 14.68 | 0.70 |
| EME06325 | u | Accesorio Manguito electrico PE 100 PN25 D= 63 mm (material) | 0.213 | 21.17 | 4.51 |
| ETCE06325 | u | Accesorio Te inyectada PE100 PN25, D= 63 mm (material) | 0.067 | 21.35 | 1.43 |
| EGEM06325 | u | Accesorio Codo inyectado PE100 PN25, D= 63 mm (material) | 0.067 | 18.28 | 1.22 |
| %0200 | % | Medios auxiliares | 2 % | 21.01 | 0.42 |
|  |  | Total |  |  | 21.43 |

**TNADFM7525** Tubería Nadir FM PE100 SDR7,4 PN25 D=75mm (16/05/2011)
Precio: 29.3
Suministro y montaje de tubo de polietileno de alta densidad PE 100, SDR7,4, de diámetro 75 mm y 10,3 mm de espesor con Certificado FM Approval Class 1613 para redes enterradas contra incendios. Fabricado y certificado según EN ISO 12201 y certificado según EN ISO 15494 para aplicaciones industriales. Resistencia a presión nominal PN25 bar. Para aplicaciones de redes enterradas contra incendios, suministro y tratamiento de agua (potable, salobre, agua de mar y residuales) y trasiego de fluidos químicos y/o industriales, con temperaturas comprendidas entre -40°C y 40°C. Tubería de color negro con banda azul presentada en barras de 6 y 12 m. Ref. TNADFM7525. Marca comercial NADIR FM de Italsan.

| Código | Ud | Descripción | Rendimiento | Precio | Importe |
|---|---|---|---|---|---|
| UTNADFM7525 | m | Tubería Nadir FM PE100 SDR7,4 PN25 D=75MM | 1 | 17.54 | 17.54 |
| moAIS01 | h | Oficial 1ª calefactor. | 0.048 | 16.18 | 0.78 |
| moAIS02 | h | Ayudante calefactor. | 0.048 | 14.68 | 0.70 |
| EME07525 | u | Accesorio Manguito electrico PE 100 PN25 D= 75 mm (material) | 0.213 | 27.03 | 5.76 |
| ETCE07525 | u | Accesorio Te inyectada PE100 PN25, D= 75 mm (material) | 0.067 | 28.35 | 1.90 |
| EGEM07525 | u | Accesorio Codo inyectado PE100 PN25, D= 75 mm (material) | 0.067 | 30.61 | 2.05 |
| %0200 | % | Medios auxiliares | 2 % | 28.73 | 0.57 |
|  |  | Total |  |  | 29.3 |

**TNADFM9016** Tubería Nadir FM PE100 SDR11 PN16 D=90mm (16/05/2011)
Precio: 25.52
Suministro y montaje de tubo de polietileno de alta densidad PE 100, SDR11, de diámetro 90 mm y 8,2 mm de espesor con Certificado FM Approval Class 1613 para redes enterradas contra incendios. Fabricado y certificado según EN ISO 12201 y certificado según EN ISO 15494 para aplicaciones industriales. Resistencia a presión nominal PN16 bar. Para aplicaciones de redes enterradas contra incendios, suministro y tratamiento de agua (potable, salobre, agua de mar y residuales) y trasiego de fluidos químicos y/o industriales, con temperaturas comprendidas entre -40°C y 40°C. Tubería de color negro con banda azul presentada en barras de 6 y 12 m. Ref. TNADFM9016. Marca comercial NADIR FM de Italsan.

| Código | Ud | Descripción | Rendimiento | Precio | Importe |
|---|---|---|---|---|---|
| UTNADFM9016 | m | Tubería Nadir FM PE100 SDR11 PN16 D=90MM | 1 | 17.69 | 17.69 |
| moAIS01 | h | Oficial 1ª calefactor. | 0.048 | 16.18 | 0.78 |
| moAIS02 | h | Ayudante calefactor. | 0.048 | 14.68 | 0.70 |
| EME090 | u | Accesorio Manguito electrico PE 100 PN16 D= 90 mm (material) | 0.167 | 10.8 | 1.80 |
| ETCE090 | u | Accesorio Te electrosoldable PE100 PN16, D= 90 mm (material) | 0.067 | 32.92 | 2.21 |
| EGEM090 | u | Accesorio Codo electrosoldable PE100 PN16, D= 90 mm (material) | 0.067 | 27.5 | 1.84 |
| %0200 | % | Medios auxiliares | 2 % | 25.02 | 0.50 |
|  |  | Total |  |  | 25.52 |

**TNADFM11016** Tubería Nadir FM PE100 SDR11 PN16 D=110mm (16/05/2011)
Precio: 36.73
Suministro y montaje de tubo de polietileno de alta densidad PE 100, SDR11, de diámetro 110 mm y 10 mm de espesor con Certificado FM Approval Class 1613 para redes enterradas contra incendios. Fabricado y certificado según EN ISO 12201 y certificado según EN ISO 15494 para aplicaciones industriales. Resistencia a presión nominal PN16 bar. Para aplicaciones de redes enterradas contra incendios, suministro y tratamiento de agua (potable, salobre, agua de mar y residuales) y trasiego de fluidos químicos y/o industriales, con temperaturas comprendidas entre -40°C y 40°C. Tubería de color negro con banda azul presentada en barras de 6 y 12 m. Ref. TNADFM11016. Marca comercial NADIR FM de Italsan.

| Código | Ud | Descripción | Rendimiento | Precio | Importe |
|---|---|---|---|---|---|
| UTNADFM11016 | m | Tubería Nadir FM PE100 SDR11 PN16 D=110MM | 1 | 26.07 | 26.07 |
| moAIS01 | h | Oficial 1ª calefactor. | 0.051 | 16.18 | 0.83 |
| moAIS02 | h | Ayudante calefactor. | 0.051 | 14.68 | 0.75 |
| EME0110 | u | Accesorio Manguito electrico PE 100 PN16 D= 110 mm (material) | 0.167 | 12.8 | 2.14 |
| ETCE0110 | u | Accesorio Te electrosoldable PE100 PN16, D= 110 mm (material) | 0.067 | 53.31 | 3.57 |
| EGEM0110 | u | Accesorio Codo electrosoldable PE100 PN16, D= 110 mm (material) | 0.067 | 39.5 | 2.65 |
| %0200 | % | Medios auxiliares | 2 % | 36.01 | 0.72 |
|  |  | Total |  |  | 36.73 |

**TNADFM12516** Tubería Nadir FM PE100 SDR11 PN16 D=125mm (16/05/2011)
Precio: 48.64
Suministro y montaje de tubo de polietileno de alta densidad PE 100, SDR11, de diámetro 125 mm y 11,4 mm de espesor con Certificado FM Approval Class 1613 para redes enterradas contra incendios. Fabricado y certificado según EN ISO 12201 y certificado según EN ISO 15494 para aplicaciones industriales. Resistencia a presión nominal PN16 bar. Para aplicaciones de redes enterradas contra incendios, suministro y tratamiento de agua (potable, salobre, agua de mar y residuales) y trasiego de fluidos químicos y/o industriales, con temperaturas comprendidas entre -40°C y 40°C. Tubería de color negro con banda azul presentada en barras de 6 y 12 m. Ref. TNADFM12516. Marca comercial NADIR FM de Italsan.

| Código | Ud | Descripción | Rendimiento | Precio | Importe |
|---|---|---|---|---|---|
| UTNADFM12516 | m | Tubería Nadir FM PE100 SDR11 PN16 D=125MM | 1 | 33.77 | 33.77 |
| moAIS01 | h | Oficial 1ª calefactor. | 0.055 | 16.18 | 0.89 |
| moAIS02 | h | Ayudante calefactor. | 0.055 | 14.68 | 0.81 |
| EME0125 | u | Accesorio Manguito electrico PE 100 PN16 D= 125 mm (material) | 0.167 | 18.11 | 3.02 |
| ETCE0125 | u | Accesorio Te electrosoldable PE100 PN16, D= 125 mm (material) | 0.067 | 72.15 | 4.83 |
| EGEM0125 | u | Accesorio Codo electrosoldable PE100 PN16, D= 125 mm (material) | 0.067 | 65.25 | 4.37 |
| %0200 | % | Medios auxiliares | 2 % | 47.69 | 0.95 |
|  |  | Total |  |  | 48.64 |

**TNADFM16016** Tubería Nadir FM PE100 SDR11 PN16 D=160mm (16/05/2011)
Precio: 89.26
Suministro y montaje de tubo de polietileno de alta densidad PE 100, SDR11, de diámetro 160 mm y 14,6 mm de espesor con Certificado FM Approval Class 1613 para redes enterradas contra incendios. Fabricado y certificado según EN ISO 12201 y certificado según EN ISO 15494 para aplicaciones industriales. Resistencia a presión nominal PN16 bar. Para aplicaciones de redes enterradas contra incendios, suministro y tratamiento de agua (potable, salobre, agua de mar y residuales) y trasiego de fluidos químicos y/o industriales, con temperaturas comprendidas entre -40°C y 40°C. Tubería de color negro con banda azul presentada en barras de 6 y 12 m. Ref. TNADFM16016. Marca comercial NADIR FM de Italsan.

| Código | Ud | Descripción | Rendimiento | Precio | Importe |
|---|---|---|---|---|---|
| UTNADFM16016 | m | Tubería Nadir FM PE100 SDR11 PN16 D=160MM | 1 | 73.46 | 73.46 |
| moAIS01 | h | Oficial 1ª calefactor. | 0.1 | 16.18 | 1.62 |
| moAIS02 | h | Ayudante calefactor. | 0.1 | 14.68 | 1.47 |
| DT160 | u | Accesorio Te inyectada PE100 PN16, D= 160 mm (material) | 0.067 | 96.19 | 6.44 |
| EG160 | u | Accesorio Codo inyectado PE100 PN16, D= 160 mm (material) | 0.067 | 67.47 | 4.52 |
| %0200 | % | Medios auxiliares | 2 % | 87.51 | 1.75 |
|  |  | Total |  |  | 89.26 |

**TNADFM20016** Tubería Nadir FM PE100 SDR11 PN16 D=200mm (16/05/2011)
Precio: 140.91
Suministro y montaje de tubo de polietileno de alta densidad PE 100, SDR11, de diámetro 200 mm y 18,2 mm de espesor con Certificado FM Approval Class 1613 para redes enterradas contra incendios. Fabricado y certificado según EN ISO 12201 y certificado según EN ISO 15494 para aplicaciones industriales. Resistencia a presión nominal PN16 bar. Para aplicaciones de redes enterradas contra incendios, suministro y tratamiento de agua (potable, salobre, agua de mar y residuales) y trasiego de fluidos químicos y/o industriales, con temperaturas comprendidas entre -40°C y 40°C. Tubería de color negro con banda azul presentada en barras de 6 y 12 m. Ref. TNADFM20016. Marca comercial NADIR FM de Italsan.

| Código | Ud | Descripción | Rendimiento | Precio | Importe |
|---|---|---|---|---|---|
| UTNADFM20016 | m | Tubería Nadir FM PE100 SDR11 PN16 D=200MM | 1 | 114.48 | 114.48 |
| moAIS01 | h | Oficial 1ª calefactor. | 0.116 | 16.18 | 1.88 |
| moAIS02 | h | Ayudante calefactor. | 0.116 | 14.68 | 1.70 |
| DT200 | u | Accesorio Te inyectado PE100 PN16, D= 200 mm (material) | 0.067 | 180.82 | 12.11 |
| EG200 | u | Accesorio Codo inyectado PE100 PN16, D= 200 mm (material) | 0.067 | 119.14 | 7.98 |
| %0200 | % | Medios auxiliares | 2 % | 138.15 | 2.76 |
|  |  | Total |  |  | 140.91 |

**TNADFM25016** Tubería Nadir FM PE100 SDR11 PN16 D=250mm (16/05/2011)
Precio: 222.27
Suministro y montaje de tubo de polietileno de alta densidad PE 100, SDR11, de diámetro 250 mm y 22,7 mm de espesor con Certificado FM Approval Class 1613 para redes enterradas contra incendios. Fabricado y certificado según EN ISO 12201 y certificado según EN ISO 15494 para aplicaciones industriales. Resistencia a presión nominal PN16 bar. Para aplicaciones de redes enterradas contra incendios, suministro y tratamiento de agua (potable, salobre, agua de mar y residuales) y trasiego de fluidos químicos y/o industriales, con temperaturas comprendidas entre -40°C y 40°C. Tubería de color negro con banda azul presentada en barras de 6 y 12 m. Ref. TNADFM25016. Marca comercial NADIR FM de Italsan.

| Código | Ud | Descripción | Rendimiento | Precio | Importe |
|---|---|---|---|---|---|
| UTNADFM25016 | m | Tubería Nadir FM PE100 SDR11 PN16 D=250MM | 1 | 178.24 | 178.24 |
| moAIS01 | h | Oficial 1ª calefactor. | 0.138 | 16.18 | 2.23 |
| moAIS02 | h | Ayudante calefactor. | 0.138 | 14.68 | 2.03 |
| DT250 | u | Accesorio Te inyectado PE100 PN16, D= 250 mm (material) | 0.067 | 292.05 | 19.57 |
| EG250 | u | Accesorio Codo inyectado PE100 PN16, D= 250 mm (material) | 0.067 | 236.48 | 15.84 |
| %0200 | % | Medios auxiliares | 2 % | 217.91 | 4.36 |
|  |  | Total |  |  | 222.27 |

**TNADFM31516** Tubería Nadir FM PE100 SDR11 PN16 D=315mm (16/05/2011)
Precio: 362.6
Suministro y montaje de tubo de polietileno de alta densidad PE 100, SDR11, de diámetro 315 mm y 28,6 mm de espesor con Certificado FM Approval Class 1613 para redes enterradas contra incendios. Fabricado y certificado según EN ISO 12201 y certificado según EN ISO 15494 para aplicaciones industriales. Resistencia a presión nominal PN16 bar. Para aplicaciones de redes enterradas contra incendios, suministro y tratamiento de agua (potable, salobre, agua de mar y residuales) y trasiego de fluidos químicos y/o industriales, con temperaturas comprendidas entre -40°C y 40°C. Tubería de color negro con banda azul presentada en barras de 6 y 12 m. Ref. TNADFM31516. Marca comercial NADIR FM de Italsan.

| Código | Ud | Descripción | Rendimiento | Precio | Importe |
|---|---|---|---|---|---|
| UTNADFM31516 | m | Tubería Nadir FM PE100 SDR11 PN16 D=315MM | 1 | 282.84 | 282.84 |
| moAIS01 | h | Oficial 1ª calefactor. | 0.162 | 16.18 | 2.62 |
| moAIS02 | h | Ayudante calefactor. | 0.162 | 14.68 | 2.38 |
| DT315 | u | Accesorio Te inyectado PE100 PN16, D= 315 mm (material) | 0.067 | 560.84 | 37.58 |
| EG315 | u | Accesorio Codo inyectado PE100 PN16, D= 315 mm (material) | 0.067 | 448.8 | 30.07 |
| %0200 | % | Medios auxiliares | 2 % | 355.49 | 7.11 |
|  |  | Total |  |  | 362.6 |

**TNADFM35516** Tubería Nadir FM PE100 SDR11 PN16 D=355mm (16/05/2011)
Precio: 578.8
Suministro y montaje de tubo de polietileno de alta densidad PE 100, SDR11, de diámetro 355 mm y 32,2 mm de espesor con Certificado FM Approval Class 1613 para redes enterradas contra incendios. Fabricado y certificado según EN ISO 12201 y certificado según EN ISO 15494 para aplicaciones industriales. Resistencia a presión nominal PN16 bar. Para aplicaciones de redes enterradas contra incendios, suministro y tratamiento de agua (potable, salobre, agua de mar y residuales) y trasiego de fluidos químicos y/o industriales, con temperaturas comprendidas entre -40°C y 40°C. Tubería de color negro con banda azul presentada en barras de 6 y 12 m. Ref. TNADFM35516. Marca comercial NADIR FM de Italsan.

| Código | Ud | Descripción | Rendimiento | Precio | Importe |
|---|---|---|---|---|---|
| UTNADFM35516 | m | Tubería Nadir FM PE100 SDR11 PN16 D=355MM | 1 | 359.07 | 359.07 |
| moAIS01 | h | Oficial 1ª calefactor. | 0.179 | 16.18 | 2.90 |
| moAIS02 | h | Ayudante calefactor. | 0.179 | 14.68 | 2.63 |
| DT355 | u | Accesorio Te inyectable PE100 PN16, D= 355 mm (material) | 0.067 | 1704.58 | 114.21 |
| EG355 | u | Accesorio Codo inyectable PE100 PN16, D= 355 mm (material) | 0.067 | 1323.05 | 88.64 |
| %0200 | % | Medios auxiliares | 2 % | 567.45 | 11.35 |
|  |  | Total |  |  | 578.8 |

**TNADFM40016** Tubería Nadir FM PE100 SDR11 PN16 D=400mm (16/05/2011)
Precio: 761.54
Suministro y montaje de tubo de polietileno de alta densidad PE 100, SDR11, de diámetro 400 mm y 36,3 mm de espesor con Certificado FM Approval Class 1613 para redes enterradas contra incendios. Fabricado y certificado según EN ISO 12201 y certificado según EN ISO 15494 para aplicaciones industriales. Resistencia a presión nominal PN16 bar. Para aplicaciones de redes enterradas contra incendios, suministro y tratamiento de agua (potable, salobre, agua de mar y residuales) y trasiego de fluidos químicos y/o industriales, con temperaturas comprendidas entre -40°C y 40°C. Tubería de color negro con banda azul presentada en barras de 6 y 12 m. Ref. TNADFM40016. Marca comercial NADIR FM de Italsan.

| Código | Ud | Descripción | Rendimiento | Precio | Importe |
|---|---|---|---|---|---|
| UTNADFM40016 | m | Tubería Nadir FM PE100 SDR11 PN16 D=400MM | 1 | 455.86 | 455.86 |
| moAIS01 | h | Oficial 1ª calefactor. | 0.193 | 16.18 | 3.12 |
| moAIS02 | h | Ayudante calefactor. | 0.193 | 14.68 | 2.83 |
| DT400 | u | Accesorio Te inyectada PE100 PN16, D= 400 mm (material) | 0.067 | 2366.69 | 158.57 |
| EG400 | u | Accesorio Codo inyectada PE100 PN16, D= 400 mm (material) | 0.067 | 1883.97 | 126.23 |
| %0200 | % | Medios auxiliares | 2 % | 746.61 | 14.93 |
|  |  | Total |  |  | 761.54 |

**TNADFM45016** Tubería Nadir FM PE100 SDR11 PN16 D=450mm (16/05/2011)
Precio: 896.82
Suministro y montaje de tubo de polietileno de alta densidad PE 100, SDR11, de diámetro 450 mm y 40,9 mm de espesor con Certificado FM Approval Class 1613 para redes enterradas contra incendios. Fabricado y certificado según EN ISO 12201 y certificado según EN ISO 15494 para aplicaciones industriales. Resistencia a presión nominal PN16 bar. Para aplicaciones de redes enterradas contra incendios, suministro y tratamiento de agua (potable, salobre, agua de mar y residuales) y trasiego de fluidos químicos y/o industriales, con temperaturas comprendidas entre -40°C y 40°C. Tubería de color negro con banda azul presentada en barras de 6 y 12 m. Ref. TNADFM45016. Marca comercial NADIR FM de Italsan.

| Código | Ud | Descripción | Rendimiento | Precio | Importe |
|---|---|---|---|---|---|
| 196305 | m | Tubería Nadir FM PE100 SDR11 PN16 D=450MM | 1 | 577.24 | 577.24 |
| moAIS01 | h | Oficial 1ª calefactor. | 0.193 | 16.18 | 3.12 |
| moAIS02 | h | Ayudante calefactor. | 0.193 | 14.68 | 2.83 |
| DT450 | u | Accesorio Te inyectada PE100 PN16, D= 450 mm (material) | 0.067 | 1963.05 | 131.52 |
| EG450 | u | Accesorio Codo inyectada PE100 PN16, D= 450 mm (material) | 0.067 | 2455.66 | 164.53 |
| %0200 | % | Medios auxiliares | 2 % | 879.24 | 17.58 |
|  |  | Total |  |  | 896.82 |

**TNADFM50016** Tubería Nadir FM PE100 SDR11 PN16 D=500mm (16/05/2011)
Precio: 1079.38
Suministro y montaje de tubo de polietileno de alta densidad PE 100, SDR11, de diámetro 500 mm y 45,4 mm de espesor con Certificado FM Approval Class 1613 para redes enterradas contra incendios. Fabricado y certificado según EN ISO 12201 y certificado según EN ISO 15494 para aplicaciones industriales. Resistencia a presión nominal PN16 bar. Para aplicaciones de redes enterradas contra incendios, suministro y tratamiento de agua (potable, salobre, agua de mar y residuales) y trasiego de fluidos químicos y/o industriales, con temperaturas comprendidas entre -40°C y 40°C. Tubería de color negro con banda azul presentada en barras de 6 y 12 m. Ref. TNADFM50016. Marca comercial NADIR FM de Italsan.

| Código | Ud | Descripción | Rendimiento | Precio | Importe |
|---|---|---|---|---|---|
| UTNADFM50016 | m | Tubería Nadir FM PE100 SDR11 PN16 D=500MM | 1 | 699.09 | 699.09 |
| moAIS01 | h | Oficial 1ª calefactor. | 0.193 | 16.18 | 3.12 |
| moAIS02 | h | Ayudante calefactor. | 0.193 | 14.68 | 2.83 |
| DT500 | u | Accesorio Te inyectada PE100 PN16, D= 500 mm (material) | 0.067 | 2483.9 | 166.42 |
| EG500 | u | Accesorio Codo inyectada PE100 PN16, D= 500 mm (material) | 0.067 | 2787.5 | 186.76 |
| %0200 | % | Medios auxiliares | 2 % | 1058.22 | 21.16 |
|  |  | Total |  |  | 1079.38 |

**TNADFM56016** Tubería Nadir FM PE100 SDR11 PN16 D=560mm (16/05/2011)
Precio: 1427.54
Suministro y montaje de tubo de polietileno de alta densidad PE 100, SDR11, de diámetro 560 mm y 50,8 mm de espesor con Certificado FM Approval Class 1613 para redes enterradas contra incendios. Fabricado y certificado según EN ISO 12201 y certificado según EN ISO 15494 para aplicaciones industriales. Resistencia a presión nominal PN16 bar. Para aplicaciones de redes enterradas contra incendios, suministro y tratamiento de agua (potable, salobre, agua de mar y residuales) y trasiego de fluidos químicos y/o industriales, con temperaturas comprendidas entre -40°C y 40°C. Tubería de color negro con banda azul presentada en barras de 6 y 12 m. Ref. TNADFM56016. Marca comercial NADIR FM de Italsan.

| Código | Ud | Descripción | Rendimiento | Precio | Importe |
|---|---|---|---|---|---|
| UTNADFM56016 | m | Tubería Nadir FM PE100 SDR11 PN16 D=560MM | 1 | 875.77 | 875.77 |
| moAIS01 | h | Oficial 1ª calefactor. | 0.193 | 16.18 | 3.12 |
| moAIS02 | h | Ayudante calefactor. | 0.193 | 14.68 | 2.83 |
| DT560 | u | Accesorio Te inyectada PE100 PN16, D= 560 mm (material) | 0.067 | 3605.64 | 241.58 |
| EG560 | u | Accesorio Codo inyectada PE100 PN16, D= 560 mm (material) | 0.067 | 4123.13 | 276.25 |
| %0200 | % | Medios auxiliares | 2 % | 1399.55 | 27.99 |
|  |  | Total |  |  | 1427.54 |

**TNADFM63016** Tubería Nadir FM PE100 SDR11 PN16 D=630mm (16/05/2011)
Precio: 1849.72
Suministro y montaje de tubo de polietileno de alta densidad PE 100, SDR11, de diámetro 630 mm y 57,2 mm de espesor con Certificado FM Approval Class 1613 para redes enterradas contra incendios. Fabricado y certificado según EN ISO 12201 y certificado según EN ISO 15494 para aplicaciones industriales. Resistencia a presión nominal PN16 bar. Para aplicaciones de redes enterradas contra incendios, suministro y tratamiento de agua (potable, salobre, agua de mar y residuales) y trasiego de fluidos químicos y/o industriales, con temperaturas comprendidas entre -40°C y 40°C. Tubería de color negro con banda azul presentada en barras de 6 y 12 m. Ref. TNADFM63016. Marca comercial NADIR FM de Italsan.

| Código | Ud | Descripción | Rendimiento | Precio | Importe |
|---|---|---|---|---|---|
| UTNADFM63016 | m | Tubería Nadir FM PE100 SDR11 PN16 D=630MM | 1 | 1109.61 | 1109.61 |
| moAIS01 | h | Oficial 1ª calefactor. | 0.193 | 16.18 | 3.12 |
| moAIS02 | h | Ayudante calefactor. | 0.193 | 14.68 | 2.83 |
| DT630 | u | Accesorio Te inyectada PE100 PN16, D= 630 mm (material) | 0.067 | 4907.68 | 328.81 |
| EG630 | u | Accesorio Codo inyectada PE100 PN16, D= 630 mm (material) | 0.067 | 5508.6 | 369.08 |
| %0200 | % | Medios auxiliares | 2 % | 1813.45 | 36.27 |
|  |  | Total |  |  | 1849.72 |

**27TNIRCL200733** m Calefacción con tubería PP-R RP Compuesto con FV: NIRON FIBER BLUE PP-R RP PIPE SDR 9/ Serie 4, D= 200 mm (16/05/2011)
Precio: 467.35
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio |
|---|---|---|---|---|
| AB115200AZ | u | Material aux. sujeción: Abrazadera isofónica Niron, de goma lisa (material; 01/02/2017) | 0.38 | 13.99 |
| TNIRFBRP2009 | m | Fontanería ACS con tubería PP-R RP Compuesto con FV: NIRON FIBER BLUE PP-R RP PIPE SDR 9/ Serie 4, D= 200 mm (16/05/2011) | 1 | 309.95 |
| coelPRFC40a | m2 | Aislamiento térmico: Plancha elastomérica flexible de 40 mm de espesor (material; 14/04/2015) | 0.63 | 79.66 |
| adcoel520 | cm3 | Adhesivo para extremos y costura longitudinal de Coquilla/Plancha elastomérica (material; 14/04/2015) | 28.57 | 0.02 |
| mo002 | h | Oficial 1ª calefactor. (mano de obra; 16/05/2011) | 0.17 | 16.18 |
| mo053 | h | Ayudante calefactor. (mano de obra; 16/05/2011) | 0.17 | 14.68 |
| NME200 | u | Accesorio Manguito Electrosoldable, PP-R CT, D= 200 mm (material; 01/02/2017) | 0.25 | 157.84 |
| NT11200MM | u | Accesorio Te ''a tope'', PP-R, D= 200 mm (material; 01/02/2017) | 0.1 | 270.47 |
| NG9011200MM | u | Accesorio Codo "a tope",PP-R, D=200mm (material; 01/02/2017) | 0.1 | 221.25 |

**27TNIRCL20073B4** m Tubo PP-R Compuesto con FV: NIRON CLIMA MULTILAYER PREMIUM SDR 7,3 D=200x27,4 (material; 16/09/2015)
Precio: 256.34
Tubo de polipropileno copolímero random PP-R RA 7050 resistente a la degradación oxidativa por hipoclorito sódico, compuesto con fibra de vidrio (1/4) PP-R (2/4) PP-R+FV (1/4) PPR, SDR7,3, de diámetro 200 mm y 27,4 mm de espesor. Clase 1/10-2/10-4/10-5/8. Fabricado y certificado según especificaciones para sistemas a presión de tuberías de PP-R ASTM F 2389. Certificado de cumplimiento con los requisitos para sistemas de tuberías de plástico NSF/ANSI Standard 14, certificado de idoneidad para trasiego de agua potable según norma NSF/ANSI Standard 61 (C.HOT 180 °F/82 °C) y certificado ASTM F 2023: Ensayo para la evaluación de la resistencia a la degradación oxidativa de la tuberías y accesorios en instalaciones de agua caliente clorada.
Idóneo para instalaciones de agua caliente sanitaria (ACS), acumulación y recirculación, con agua de alimentación sometida a tratamiento de prevención de Legionella con hipoclorito sódico, con temperaturas de hasta 95 °C. Espesor de aislamiento térmico conforme a RITE calculado mediante procedimiento alternativo según criterios de la norma UNE EN ISO 12241. Presentación en barras de 6,1 m, color gris, ref. 27TNIRCL20073 de sistema de tubería Niron Premium.

**CalCBPd200** m Calefacción con tubería PP-R RP Compuesto con FV: NIRON FIBER BLUE PP-R RP PIPE SDR 9/ Serie 4, D= 200 mm (16/05/2011)
Precio: 412.66
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio |
|---|---|---|---|---|
| AB115200AZ | u | Material aux. sujeción: Abrazadera isofónica Niron, de goma lisa | 0.38 | 13.99 |
| U27TNIRCL20073 | m | Tubo PP-RCT Compuesto con FV: NIRON PREMIUM SDR 7,3/ Serie 3,2, D= 200 x 27,4 mm (material; 30/05/2018) | 1 | 256.34 |
| coelPRFC40a | m2 | Aislamiento térmico: Plancha elastomérica flexible de 40 mm de espesor | 0.63 | 79.66 |
| adcoel520 | cm3 | Adhesivo para extremos y costura longitudinal de Coquilla/Plancha elastomérica | 28.57 | 0.02 |
| mo002 | h | Oficial 1ª calefactor. | 0.17 | 16.18 |
| mo053 | h | Ayudante calefactor. | 0.17 | 14.68 |
| NME200 | u | Accesorio Manguito Electrosoldable, PP-R CT, D= 200 mm | 0.25 | 157.84 |
| NT11200MM | u | Accesorio Te ''a tope'', PP-R, D= 200 mm | 0.1 | 270.47 |
| NG9011200MM | u | Accesorio Codo "a tope",PP-R, D=200mm | 0.1 | 221.25 |

**CalCBPd250** m Calefacción con tubería PP-R RP Compuesto con FV: NIRON FIBER BLUE PP-R RP PIPE SDR 9/ Serie 4, D= 250 mm (16/05/2011)
Precio: 710.2
Suministro y montaje de tubo monocapa de polipropileno copolímero random PP-R RP "Raised Pressure" con fibra de vidrio (1/4)PP-R // (2/4)PP-R+FV // (1/4)PP-R, SDR 9 serie 4, de diámetro 250 mm y 27,9 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2509 de la serie Niron de ITALSAN.

| Código | Ud | Descripción | Rendimiento | Precio |
|---|---|---|---|---|
| 33168250 | u | Material aux. sujeción: Abrazadera isofónica Niron, de carga pesada (material; 30/05/2018) | 0.3 | 45.15 |
| TNIRFBRP2509 | m | Fontanería ACS con tubería PP-R RP Compuesto con FV: NIRON FIBER BLUE PP-R RP PIPE SDR 9/ Serie 4, D= 250 mm (16/05/2011) | 1 | 491.67 |
| coelPRFC40a | m2 | Aislamiento térmico: Plancha elastomérica flexible de 40 mm de espesor | 0.63 | 79.66 |
| adcoel520 | cm3 | Adhesivo para extremos y costura longitudinal de Coquilla/Plancha elastomérica | 7.14 | 0.02 |
| mo004 | h | Oficial 1º fontanero (mano de obra; 21/12/2012) | 0.14 | 16.18 |
| mo005 | h | Ayudante fontanero (mano de obra; 21/12/2012) | 0.14 | 14.68 |
| NME250 | u | Accesorio Manguito Electrosoldable, PP-R CT, D= 250 mm (material; 01/02/2017) | 0.25 | 274.89 |
| NT11250MMB | u | Accesorio Te ''a tope'', PP-R, D= 250 mm (material; 01/02/2017) | 0.1 | 451 |
| NG9011250MM | u | Accesorio Codo "a tope",PP-R, D=250mm (material; 01/02/2017) | 0.1 | 253 |

**TNIRCL25073** m Calefacción con tubería PP-R RP Compuesto con FV: NIRON FIBER BLUE PP-R RP PIPE SDR 9/ Serie 4, D= 250 mm (16/05/2011)
Precio: 710.2
Suministro y montaje de tubo monocapa de polipropileno copolímero random PP-R RP "Raised Pressure" con fibra de vidrio (1/4)PP-R // (2/4)PP-R+FV // (1/4)PP-R, SDR 9 serie 4, de diámetro 250 mm y 27,9 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2509 de la serie Niron de ITALSAN.

| Código | Ud | Descripción | Rendimiento | Precio |
|---|---|---|---|---|
| 33168250 | u | Material aux. sujeción: Abrazadera isofónica Niron, de carga pesada | 0.3 | 45.15 |
| TNIRFBRP2509 | m | Fontanería ACS con tubería PP-R RP Compuesto con FV: NIRON FIBER BLUE PP-R RP PIPE SDR 9/ Serie 4, D= 250 mm | 1 | 491.67 |
| coelPRFC40a | m2 | Aislamiento térmico: Plancha elastomérica flexible de 40 mm de espesor | 0.63 | 79.66 |
| adcoel520 | cm3 | Adhesivo para extremos y costura longitudinal de Coquilla/Plancha elastomérica | 7.14 | 0.02 |
| mo004 | h | Oficial 1º fontanero | 0.14 | 16.18 |
| mo005 | h | Ayudante fontanero | 0.14 | 14.68 |
| NME250 | u | Accesorio Manguito Electrosoldable, PP-R CT, D= 250 mm | 0.25 | 274.89 |
| NT11250MMB | u | Accesorio Te ''a tope'', PP-R, D= 250 mm | 0.1 | 451 |
| NG9011250MM | u | Accesorio Codo "a tope",PP-R, D=250mm | 0.1 | 253 |

**UTNIRCL20073** m Acumulación ACS con tubería PP-R RP Compuesto con FV: NIRON PREMIUM SDR 7.3/ Serie 3.2, D= 200 mm (16/05/2011)
Precio: 412.66
Suministro y montaje de tubo monocapa de polipropileno copolímero random PP-R RP "Raised Pressure" con fibra de vidrio (1/4)PP-R // (2/4)PP-R+FV // (1/4)PP-R, SDR 9 serie 4, de diámetro 200 mm y 22,4 mm de espesor. Tubería fabricada según Reglamento Particular Aenor RP 01.78, accesorios fabricados según norma UNE EN 15874-3 y sistema de unión por termofusión, inserciones incorporadas y electrofusión según RP 01.78. Certificado de potabilidad Aimplas según RD 140/2003. Para uso en instalaciones de fontanería (AFS, ACS) y climatización (calefacción, sistemas agua/agua, agua/aire) con temperaturas comprendidas entre -15 °C y 95 °C. Incluida p/p de accesorios y material auxiliar para montaje y sujeción en climatización (calefacción, sistemas agua/agua, agua/aire) con temperaturas comprendidas entre -15 °C y 95 °C. Espesor de aislamiento térmico conforme a RITE calculado mediante procedimiento alternativo según criterios de la norma UNE EN ISO 12241. Instalado con abrazaderas isofónicas Niron de goma lisa, según norma UNE EN 806-4. Presentación en barra de 4 m, color azul Niron con banda azul Niron Fiber Blue, ref. TNIRFBRP2009 de la serie Niron de ITALSAN.

| Código | Ud | Descripción | Rendimiento | Precio |
|---|---|---|---|---|
| AB115200AZ | u | Material aux. sujeción: Abrazadera isofónica Niron, de goma lisa | 0.38 | 13.99 |
| U27TNIRCL20073 | m | Tubo PP-RCT Compuesto con FV: NIRON PREMIUM SDR 7,3/ Serie 3,2, D= 200 x 27,4 mm | 1 | 256.34 |
| coelPRFC40a | m2 | Aislamiento térmico: Plancha elastomérica flexible de 40 mm de espesor | 0.63 | 79.66 |
| adcoel520 | cm3 | Adhesivo para extremos y costura longitudinal de Coquilla/Plancha elastomérica | 28.57 | 0.02 |
| mo002 | h | Oficial 1ª calefactor. | 0.17 | 16.18 |
| mo053 | h | Ayudante calefactor. | 0.17 | 14.68 |
| NME200 | u | Accesorio Manguito Electrosoldable, PP-R CT, D= 200 mm | 0.25 | 157.84 |
| NT11200MM | u | Accesorio Te ''a tope'', PP-R, D= 200 mm | 0.1 | 270.47 |
| NG9011200MM | u | Accesorio Codo "a tope",PP-R, D=200mm | 0.1 | 221.25 |

**UTNIRCL25073** m Acumulación ACS con tubería PP-R RP Compuesto con FV: NIRON PREMIUM SDR 7.3/ Serie 3.2, D= 250 mm (16/05/2011)
Precio: 871.92
Suministro y montaje de tubo monocapa de polipropileno copolímero random PP-R RP "Raised Pressure" con fibra de vidrio (1/4)PP-R // (2/4)PP-R+FV // (1/4)PP-R, SDR 9 serie 4, de diámetro 315 mm y 35,2 mm de espesor. Tubería fabricada según Reglamento Particular Aenor RP 01.78, accesorios fabricados según UNE EN 15874-3 y sistema de unión por soldadura a tope según norma DIN 8077/78. Certificado de potabilidad Aimplas según RD 140/2003. Incluida p/p de accesorios y material auxiliar para montaje y sujeción en climatización (calefacción, sistemas agua/agua, agua/aire) con temperaturas comprendidas entre -15 °C y 95 °C. Espesor de aislamiento térmico conforme a RITE calculado mediante procedimiento alternativo según criterios de la norma UNE EN ISO 12241. Instalado con abrazaderas isofónicas Niron de goma lisa, según norma UNE EN 806-4. Presentación en barra de 4 m, color azul Niron con banda azul Niron Fiber Blue, ref. TNIRFBRP3159 de la serie Niron de ITALSAN.

| Código | Ud | Descripción | Rendimiento | Precio |
|---|---|---|---|---|
| 33168325 | u | Material aux. sujeción: Abrazadera isofónica Niron, de carga pesada (material; 30/05/2018) | 0.3 | 48.38 |
| UTNIRCL31573 | m | Tubería PP-R RP Compuesto con FV: NIRON PREMIUM SDR 7.3/ Serie 3.2, D= 315 x 43,2 mm (material; 01/02/2017) | 1 | 522.84 |
| coelPRFC40a | m2 | Aislamiento térmico: Plancha elastomérica flexible de 40 mm de espesor | 0.63 | 79.66 |
| adcoel520 | cm3 | Adhesivo para extremos y costura longitudinal de Coquilla/Plancha elastomérica | 7.14 | 0.02 |
| mo004 | h | Oficial 1º fontanero | 0.14 | 16.18 |
| mo005 | h | Ayudante fontanero | 0.14 | 14.68 |
| NME315 | u | Accesorio Manguito Electrosoldable, PP-R CT, D= 315 mm (material; 01/02/2017) | 0.25 | 444.08 |
| NG9011315MMB | u | Accesorio Codo "a tope", PP-R, D= 315 (material; 01/02/2017) | 0.1 | 828.88 |
| NT11315MMB | u | Accesorio Te "a tope", PP-R, D= 315mm (material; 01/02/2017) | 0.1 | 741.6 |

**UTNIRV60** m Tubo PP-R RP Monocapa SDR 9/ Serie 4, D= 50 x 5,6 mm (material; 01/02/2017)
Precio: 9.31
Tubo monocapa de polipropileno copolímero random PP-R RP "Raised Pressure" SDR 9 serie 4, de diámetro 50 mm y 5,6 mm de espesor. Fabricado y certificado según norma UNE EN 15874-2, y sistema de unión por termofusión, inserciones incorporadas y electrofusión certificado según norma UNE EN 15874-5. Certificado de potabilidad Aimplas según RD 140/2003. Para uso en instalaciones de fontanería (AFS, ACS) y climatización (calefacción, sistemas agua/agua, agua/aire) con temperaturas comprendidas entre -15 °C y 95 °C. Espesor de aislamiento térmico conforme a RITE calculado mediante procedimiento alternativo según criterios de la norma UNE EN ISO 12241. Presentación en barra de 4 m, color azul Niron, ref. TNIRRRP509 de la serie Niron de ITALSAN.

## Precios auxiliares

**TNIRFBRP2009** m Fontanería ACS con tubería PP-R RP Compuesto con FV: NIRON FIBER BLUE PP-R RP PIPE SDR 9/ Serie 4, D= 200 mm (16/05/2011)
Precio: 309.95
Suministro y montaje de tubo compuesto de polipropileno copolímero random PP-R RP "Raised Pressure" con fibra de vidrio (1/4)PP-R RP // (2/4)PP-R RP + FV (1/4) // PP-R RP, SDR 9 serie 4, de diámetro 200 mm y 22,4 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP2009 de la serie Niron de ITALSAN.

| Código | Ud | Descripción | Rendimiento | Precio |
|---|---|---|---|---|
| UTNIRFBRP2009 | m | Tubo PP-R RP Compuesto con FV: NIRON FIBER BLUE PP-R RP PIPE SDR 9/ Serie 4, D= 200 x 22,4 mm (material; 30/05/2018) | 1 | 203.59 |
| AB115200AZ | u | Material aux. sujeción: Abrazadera isofónica Niron, de goma lisa | 0.39 | 13.99 |
| mo004 | h | Oficial 1º fontanero | 0.2 | 16.18 |
| mo005 | h | Ayudante fontanero | 0.2 | 14.68 |
| NME200 | u | Accesorio Manguito Electrosoldable, PP-R CT, D= 200 mm | 0.25 | 157.84 |
| NT11200MM | u | Accesorio Te ''a tope'', PP-R, D= 200 mm | 0.1 | 270.47 |
| NG9011200MM | u | Accesorio Codo "a tope",PP-R, D=200mm | 0.1 | 221.25 |

**TNIRFBRP2509** m Fontanería ACS con tubería PP-R RP Compuesto con FV: NIRON FIBER BLUE PP-R RP PIPE SDR 9/ Serie 4, D= 250 mm (16/05/2011)
Precio: 491.67
Suministro y montaje de tubo compuesto de polipropileno copolímero random PP-R RP "Raised Pressure" con fibra de vidrio (1/4)PP-R RP // (2/4)PP-R RP + FV (1/4) // PP-R RP, SDR 9 serie 4, de diámetro 250 mm y 27,9 mm de espesor. Tubería fabricada y certificada según Reglamento Particular Aenor RP 01.78, accesorios fabricados y certificados según norma UNE EN 15874-3 y sistema de unión, inserciones incorporadas y electrofusión certificado según RP 01.78. Certificado de potabilidad Aimplas según RD 140/2003. Para uso en instalaciones de fontanería (AFS, ACS) y climatización (calefacción, sistemas agua/agua, agua/aire) con temperaturas comprendidas entre -15 °C y 95 °C. Incluida p/p de accesorios y material auxiliar para montaje y sujeción. Instalado con abrazaderas isofónicas Niron de goma lisa, según norma UNE EN 806-4. Espesor de aislamiento térmico conforme a RITE calculado mediante procedimiento alternativo según criterios de la norma UNE EN ISO 12241. Certificado según ISO 14001 y con la Declaración Ambiental de Producto ( DAP ). Presentación en barra de 4 m, color azul Niron con franja gris Niron Fiber Blue, ref. TNIRFBRP2509 de la serie Niron de ITALSAN.

| Código | Ud | Descripción | Rendimiento | Precio |
|---|---|---|---|---|
| UTNIRFBRP2509 | m | Tubo PP-R RP Compuesto con FV: NIRON FIBER BLUE PP-R RP PIPE SDR 9/ Serie 4, D= 250 x 27,9 mm (material; 30/05/2018) | 1 | 321.18 |
| 33168250 | u | Material aux. sujeción: Abrazadera isofónica Niron, de carga pesada | 0.3 | 45.15 |
| mo004 | h | Oficial 1º fontanero | 0.265 | 16.18 |
| mo005 | h | Ayudante fontanero | 0.265 | 14.68 |
| NME250 | u | Accesorio Manguito Electrosoldable, PP-R CT, D= 250 mm | 0.25 | 274.89 |
| NT11250MMB | u | Accesorio Te ''a tope'', PP-R, D= 250 mm | 0.1 | 451 |
| NG9011250MM | u | Accesorio Codo "a tope",PP-R, D=250mm | 0.1 | 253 |

## Recursos

**coelPRFC40a** m2 Aislamiento térmico: Plancha elastomérica flexible de 40 mm de espesor
Plancha en rollo de coquilla elastomérica flexible (FEF) autoadhesiva basada en caucho sintético. Fabricada según norma EN14304, de 40 mm de espesor que asegura la no condensación superficial según cálculo de aislamiento conforme a RITE por método simplificado según procedimiento alternativo (ITALTERM).

**NME200** u Accesorio Manguito Electrosoldable, PP-R CT, D= 200 mm
Accesorio electrosoldable tipo manguito de polipropileno copolímero random PP-R RP "Raised Pressure", fabricado según norma UNE EN 15874-3, para instalaciones de fontanería (AFS, ACS) y climatización (calefacción, sistemas agua/agua, agua/aire), con temperaturas comprendidas entre -25 °C y 70 °C, color azul Niron.

**NT11200MM** u Accesorio Te ''a tope'', PP-R, D= 200 mm
Accesorio segmentado para soldadura ''a tope'', tipo te de polipropileno copolímero random PP-R, fabricado según norma UNE EN 15874-3, para instalaciones de fontanería (AFS, ACS) y climatización (calefacción, sistemas agua/agua, agua/aire), con temperaturas comprendidas entre -15 °C y 70 °C.

**NG9011200MM** u Accesorio Codo "a tope",PP-R, D=200mm
Accesorio segmentado para soldadura ''a tope'', tipo codo de polipropileno copolímero random PP-R, fabricado según norma UNE EN 15874-3, para instalaciones de fontanería (AFS, ACS) y climatización (calefacción, sistemas agua/agua, agua/aire), con temperaturas comprendidas entre -15 °C y 70 °C.

**U27TNIRCL20073** m Tubo PP-RCT Compuesto con FV: NIRON PREMIUM SDR 7,3/ Serie 3,2, D= 200 x 27,4 mm
Tubo de polipropileno copolímero random PP-RCT RA 7050 resistente a la degradación oxidativa por hipoclorito de sodio, compuesto con fibra de vidrio (1/4)PP-RCT // (2/4)PP-RCT+FV // (1/4)PP-RCT, SDR 7,3, de diámetro 200 mm y 2,8 mm de espesor. Clase 1/10-2/10-4/10-5/6. Fabricado y certificado según especificaciones para sistemas a presión de tuberías de PP-R ASTM F2389. Certificado de cumplimiento con los requisitos para sistemas de tuberías de plástico NSF/ANSI Standard 14, certificado de idoneidad para trasiego de agua potable según norma NSF/ANSI Standard 61 (C.HOT 180 ºF/82 ºC) y certificado ASTM F2023: Ensayo para la evaluación de la resistencia a la degradación oxidativa de las tuberías y accesorios en instalaciones de agua caliente clorada. Idóneo para instalación secundaria de ACS: acumulación y recirculación, con agua sometida a tratamiento de prevención de Legionella con hipoclorito de sodio, con temperaturas de hasta 95ºC. Espesor de aislamiento térmico conforme a RITE calculado mediante procedimiento alternativo según criterios de la norma UNE EN ISO 12241. Certificado según ISO 14001 y Declaración Ambiental de Producto ( DAP ). Presentación en barras de 4 m y 6,1 m, color gris con ref. 27TNIRCL20073 de sistema de tuberías Niron de ITALSAN.

**NME250** u Accesorio Manguito Electrosoldable, PP-R CT, D= 250 mm
Accesorio segmentado para soldadura ''a tope'', tipo te de polipropileno copolímero random PP-R RP "Raised Pressure", fabricado según norma UNE EN 15874-3, para instalaciones de fontanería (AFS, ACS) y climatización (calefacción, sistemas agua/agua, agua/aire), con temperaturas comprendidas entre -15 °C y 70 °C.

**NT11250MMB** u Accesorio Te ''a tope'', PP-R, D= 250 mm
Accesorio segmentado para soldadura ''a tope'', tipo te de polipropileno copolímero random PP-R, fabricado según norma UNE EN 15874-3, para instalaciones de fontanería (AFS, ACS) y climatización (calefacción, sistemas agua/agua, agua/aire), con temperaturas comprendidas entre -15 °C y 70 °C.

**NG9011250MM** u Accesorio Codo "a tope",PP-R, D=250mm
Accesorio segmentado para soldadura ''a tope'', tipo codo de polipropileno copolímero random PP-R, fabricado según norma UNE EN 15874-3, para instalaciones de fontanería (AFS, ACS) y climatización (calefacción, sistemas agua/agua, agua/aire), con temperaturas comprendidas entre -15 °C y 70 °C.

**UTNIRCL31573** m Tubería PP-R RP Compuesto con FV: NIRON PREMIUM SDR 7.3/ Serie 3.2, D= 315 x 43,2 mm
Tubo compuesto de polipropileno copolímero random PP-R RP "Raised Pressure" con fibra de vidrio (1/4)PP-R RP // (1/3)PP-R RP + FV (1/3) // PP-R RP, SDR 9 serie 4, de diámetro 315 mm y 22,4 mm de espesor. Fabricado y certificado según Reglamento Particular Aenor RP 01.78 y sistema de unión por termofusión y inserciones incorporadas certificado según RP 01.78. Para uso en instalaciones de fontanería (AFS, ACS) y climatización (calefacción, sistemas agua/agua, agua/aire) con temperaturas comprendidas entre -15 °C y 95 °C. Espesor de aislamiento térmico conforme a RITE calculado mediante procedimiento alternativo según criterios de la norma UNE EN ISO 12241. Presentación en barra de 4 m, color azul Niron con franja gris Niron Fiber Blue, ref. TNIRFBRP3159 de la serie Niron de ITALSAN.

**NME315** u Accesorio Manguito Electrosoldable, PP-R CT, D= 315 mm
Accesorio electrosoldable tipo manguito de polipropileno copolímero random PP-R RP "Raised Pressure", fabricado según norma UNE EN 15874-3, para instalaciones de fontanería (AFS, ACS) y climatización (calefacción, sistemas agua/agua, agua/aire), con temperaturas comprendidas entre -25 °C y 70 °C, color azul Niron.

**NG9011315MMB** u Accesorio Codo "a tope", PP-R, D= 315
Accesorio segmentado para soldadura ''a tope'', tipo codo de polipropileno copolímero random PP-R, fabricado según norma UNE EN 15874-3, para instalaciones de fontanería (AFS, ACS) y climatización (calefacción, sistemas agua/agua, agua/aire), con temperaturas comprendidas entre -15 °C y 70 °C.

**NT11315MMB** u Accesorio Te "a tope", PP-R, D= 315mm
Accesorio segmentado para soldadura ''a tope'', tipo te de polipropileno copolímero random PP-R, fabricado según norma UNE EN 15874-3, para instalaciones de fontanería (AFS, ACS) y climatización (calefacción, sistemas agua/agua, agua/aire), con temperaturas comprendidas entre -15 °C y 70 °C.

**UTNIRFBRP2009** m Tubo PP-R RP Compuesto con FV: NIRON FIBER BLUE PP-R RP PIPE SDR 9/ Serie 4, D= 200 x 22,4 mm
Tubo compuesto de polipropileno copolímero random PP-R RP "Raised Pressure" con fibra de vidrio (1/4)PP-R RP // (2/4)PP-R RP + FV (1/4) // PP-R RP, SDR 9 serie 4, de diámetro 200 mm y 22,4 mm de espesor. Fabricado y certificado según Reglamento Particular Aenor RP 01.78 y sistema de unión e inserciones incorporadas certificado según RP 01.78. Certificado de potabilidad Aimplas según RD 140/2003. Para uso en instalaciones de fontanería (AFS, ACS) y climatización (calefacción, sistemas agua/agua, agua/aire) con temperaturas comprendidas entre -15 °C y 95 °C. Certificado según ISO 14001 y con la Declaración Ambiental de Producto ( DAP ). Presentación en barra de 4 m, color azul Niron con franja gris Niron Fiber Blue, ref. TNIRFBRP2009 de la serie Niron de ITALSAN.

**UTNIRFBRP2509** m Tubo PP-R RP Compuesto con FV: NIRON FIBER BLUE PP-R RP PIPE SDR 9/ Serie 4, D= 250 x 27,9 mm
Tubo compuesto de polipropileno copolímero random PP-R RP "Raised Pressure" con fibra de vidrio (1/4)PP-R RP // (2/4)PP-R RP + FV (1/4) // PP-R RP, SDR 9 serie 4, de diámetro 250 mm y 27,9 mm de espesor. Fabricado y certificado según Reglamento Particular Aenor RP 01.78 y sistema de unión e inserciones incorporadas certificado según RP 01.78. Certificado de potabilidad Aimplas según RD 140/2003. Para uso en instalaciones de fontanería (AFS, ACS) y climatización (calefacción, sistemas agua/agua, agua/aire) con temperaturas comprendidas entre -15 °C y 95 °C. Certificado según ISO 14001 y con la Declaración Ambiental de Producto ( DAP ). Presentación en barra de 4 m, color azul Niron con franja gris Niron Fiber Blue, ref. TNIRFBRP2509 de la serie Niron de ITALSAN.
